# DIM Möbel_Einbauten
Angebotsaufforderung (GAEB DA XML 3.3, DA83)
Währung: EUR
Erstellt mit: CaliforniaX by G&W Software AG, CaliforniaX V23.3.04, 11.07.2025

## Deckblatt
Leistungsverzeichnis

Projekt
DIM_Einbauten
Grundschule am Dichterviertel

Bauvorhaben
Bruchstr. 85
45468 Mülheim an der Ruhr

Bauherr
Stadt Mülheim an der Ruhr
Am Rathaus 1,
45468 Mülheim an der Ruhr

Los Einbauten
DIM_006

## Allgemeine Vorbemerkungen (AV)
1. Die Grundlage für die Angebotsabgabe ist die Leistungsbeschreibung unter Berücksichtigung der
Vorbemerkungen.

2. Vor Auftragsvergabe kann seitens des Auftraggebers eine Bemusterung von den relevanten Teilen gefordert werden. Diese erfolgt ohne zusätzliche Kosten für den Auftraggeber.

3. Vertragsgrundlage bleibt die Ausschreibung und eventuell freigegebene Änderungen nach der
technischen Klärung.

4. In den Einheitspreisen sind folgende Leistungen enthalten:

4.1 Erstellung der Werk- und Montageplanung. Aufteilung, Abstände, Konstruktive Details müssen nach technischer Erfordernis vom AN entwickelt und geplant werden.

4.2 Herstellung und Lieferung sämtlichen Materials, inkl. fertiger Montage, einschl. aller erforderlichen Halterungen und Befestigungen, sowie Bohren von Löchern und Setzen von Schraubdübeln, einschl. Liefern derselben. Das Anschießen von Befestigungsmitteln wird nicht gestattet.

4.3 Ausführung der nötigen Verankerungen der beschriebenen Elemente erfolgt nach örtlicher Aufnahme der Einbausituation durch den AN nach statischer und konstruktiver Erfordernis und ist verdeckt am Boden oder in den anstehenden Wänden aus Trockenbaumaterialien bzw. Mauerwerk und Beton herzustellen und in die Einheitspreise einzukalkulieren.

4.4 Stellen aller Hilfskräfte und -einrichtungen, Werkzeug, Geräte usw., die zur einwandfreien Durchführung der Arbeiten erforderlich sind.

4.5 örtliches Feinaufmaß. Die Einbaumaße sind auf der Baustelle vor Fertigung zu prüfen.

4.6 Die Berücksichtigung der seitl. Anschlüsse und die entsprechende Ausführung der Anschlüsse.

5. Toleranzen der Verbindung zum Bauwerk: Alle Verbindungen und Befestigung müssen so konstruiert sein, dass ein Toleranzausgleich innerhalb der Türelemente (OK-Decke, UK-Decke) im Rahmen der DIN 18 201 aufgenommen werden können. Die Verbindung der einzelnen Konstruktionsteile untereinander müssen ebenfalls die Aufnahme der Rohbautoleranzen gewährleisten.

6. Montage: Alle angrenzenden Bauteile, sind vor Beschädigung bei der Montage zu schützen. Bei allen durchzuführenden Bau- und Unterhaltungsleistungen, bei denen Stäube und Aerosole durch Punktquellen oder diffuse Quellen auftreten können, sind diese durch geeignete Maßnahmen an der Quelle zu reduzieren. Insbesondere bei staubenden Tätigkeiten, wie Schleifen, Fräsen, Bohren, Strahlen, Behauen, Abbauen, Brechen, Mahlen, schütten, Abwerfen, Trennen, Sieben, Be-/entladen, Greifen, Wischen, Transportieren usw. sind zwingend mindestens die im Merkblatt Staubminderungsmaßnahmen objektbezogen zu ergreifen.

7. Die Montagezeit ist so gering wie möglich zu halten. Die vorgegebene Liefer- und Montagezeit
ist zwingend einzuhalten.

8. Es gibt keinen Aufzug im Gebäude/Lieferort.

Die beiliegenden Pläne der Architekten dienen als Grundlage für die vom AN zu erstellende Werk- und Montageplanung. Aufteilung, Abstände, Konstruktive Details müssen nach technischer Erfordernis vom AN entwickelt und angepasst werden.

Für die ausdrücklich als nachträgliche Leistung beschriebenen Positionen ist jeweils mit einem, von der Hauptleistung unabhängigen, gesonderte Ausführungszeitpunkt zu kalkulieren. Der Abruf erfolgt jeweils vom Bauherr mindestens 3 Wochen vor der Ausführung

## DIM_Los_Einbauten
Datum: 11.07.2025

### 1 Rückzugsort

**1.1 Rückzugsort Holz mit UK aus KVH**
Rückzugsort Holz mit UK KVH
BxL = ca. 220x150cm

siehe Plan DIM_3_I001

bestehend aus folgenden Elementen:
Podestebenen mit polygonalem Grundriss gem. Detailplanung
ca. 120x140cm, 100x100cm, 100x50cm,
auf Multiplex Platten mit unterscheidlichen Höhenniveaus
H=50-95cm inkl. erforderlicher Unterkonstruktion aus KVH
Podestebene und Sichtseiten aus ca. 22 mm Multiplex Buche mit ca. 8 mm HPL Beschichtung.

Der Rückzugsort muss modular aufgebaut sein, um einen Standortwechsel bzw. eine Neuinstallation zu ermöglichen.

Oberfläche äußere Sichtseiten (Podestebenen und Außenseite der Seitenwände): glatt, HPL-Beschichtet, einfarbig, uni, Oberfläche seidenmatt, Farbton Dekor aus Standard- oder Trend-Dekorpalette der Herstellers nach Wahl des Architekten
Kanten/Schmalseiten: Anleimer, Multiplex 5mm, klar lackierte
Rundung zwischen Schmalseiten und Front

Oberfläche innere Sichtseiten und Regaltrennwände: 2-fach geölt, Schnittkanten klar lackiert.

Verkleidung Oberseite Bodenplatte und eine Teilfläche der inneren Sichtseiten mit Teppichbelag, getuftet
Baustoffklasse: Cfl-s1 nach EN 13501-1, schwer entflammbar
Trittschallverbesserung ca. 28 dB
Komfortklasse nach DIN EN 1307: LC5
Gesamtdicke: 11mm,
Poldicke: 8mm
Polgewicht 1.800gr/m²
Farbton nach Bieterpalette und Farbliste des Architekten
Angebotenes Fabrikat/Typ:

'......................................................................'
(Zwingend vom Bieter anzugeben)

Dem Angebot ist ein technisches Datenblatt beizulegen.

Eckverbindungen sind auf Stoß anzufertigen,
Kanten mit umlaufenden Abrundungsradius min. 2mm
Montage der Gesamtkonstruktion mit verdeckter Befestigung an Wand
ggf. unter Berücksichtigung bauseitiger Elemente, wie Wandpfeiler
Fussleisten, etc
Boden unterlegt mit ca. 2-3 mm stark punktuelle Filzgleiter, Radius ca. 10cm.

Befestigungsuntergrund: Wände aus MW/STB

Einbauort:
EG:
Raumnummer: 11,12, 14, 15
1.OG:
Raumnummer: 16, 17, 19, 20
2.OG:
Raumnummer: 22, 23
Menge: 10,000 Stk

**1.2 Vorhänge für Rückzugsort aus Vorposition**
Transparenter Vorhang
Maße BxH: ca. 70x90cm
Objektschienen:
Stück, ca. 10x15mm Aluminium weiß, pulverbeschichtet,
Befestigung: Einbau nach Herstellerangaben, als Deckenmontage, Befestigung an der Unterseite des oberen Podestbodens des Rückzugsortes.

Behang: transparent
Lichtechtheit DIN EN ISO 105-B02: 5-7
Lichttransmission Tv= mind. 30%
Gewicht ca. 140g/m², UV-Beständig, abriebfest, waschbar
Brandschutz: permanent schwer entflammbar, Brandverhalten B1 nach DIN 4102
Sichtseiten: raumseitig
Saum rechts/links: ca. 2cm,
Saum unten: ca. 2 cm mit Bleiband
Stoffzugabe: ca. 1-9%
Gleiter direkt an Stoff angenäht

Farbton/Stoffauswahl nach Bieterpalette und Farbliste des Architektens.
Menge: 14,000 m

USt %: 19,00
